# Mittelstreifenrückschnitt 2026 - 2030
Angebotsaufforderung (GAEB DA XML 3.2, DA83)
Projekt: A-2026-MSR
Währung: EUR
Auftraggeber: Autobahn GmbH des Bundes, Niederlassung Nordwest (Hannover), Autobahn GmbH-NLNordwest, Gradestraße 18, 30163 Hannover, Gradestraße 18, 30163 Hannover
Erstellt mit: GXML Toolbox V3.3 R20230829, iTWO_64 V25.0.650, 04.03.2026

## BS Hafen: Wertungs-LV
Datum: 04.03.2026

*Hinweis: Alle Vordersätze (positionsbezogene Massen) beziehen*
Alle Vordersätze (positionsbezogene Massen) beziehen
sich auf die gesamte Vertragslaufzeit für 4 Schnittdurchgänge. Die Vordersätze für das Zurückschneiden stellen die Längen dar, die in beiden fahrtrichtungen geschnitten werden müssen.

### Abschnitt 00 Los 1 AM Braunschweig-Hafen

#### Unterabschnitt 00.00 A 2 Lehrte Ost - Landesgr. NI/ST

**00.00.0001 Arbeitsstelle einrichten und räumen**
Arbeitsstelle von kürzerer Dauer für
Gehölzschnittarbeiten an Autobahnmittelstreifen täglich
einrichten, umsetzen und räumen.
Geräte, Werkzeuge und sonstige Betriebsmittel, die zur
vertragsgemäßen Ausführung der Leistungen erforderlich
sind, zur Arbeitsstelle bringen, umsetzen und nach
Beendigung der Arbeiten räumen.
Arbeitstelle, benutzte Flächen und Wege entsprechend
dem ursprünglichen Zustand herrichten.
Kosten für Vorhalten, Unterhalten und Betreiben der
Geräte und Anlagen werden mit dem Einheitspreis der
betreffenden Teilleistungen vergütet.
Abrechnung einmalig je Arbeitstag von über 3 Std. bis
6 Std. Dauer.
Menge: 32,000 St

**00.00.0002 Verk.sich. kürzerer Dauer durchf.**
Verkehrssicherung an Arbeitsstellen von kürzerer Dauer
auch an wechselnden Standorten aufstellen, beseitigen,
vorhalten, warten, betreiben und umsetzen.
Vorübergehende Sicherungsmaßnahmen durchführen.
Nach RSA, Regelplan D III/C.1 (basierend auf DIII/4) für bewegliche Arbeitsstelle von kürzerer Dauer auf dem linken
Fahrstreifen einer Richtungsfahrbahn (3-spurig).
Sicherungsmaßnahmen für die Richtungsfahrbahn im
direkten Arbeitsbereich unter zusätzlicher Einbeziehung
der Verkehrsbeeinflussungsanlagen (Schaltung d. Anzeige
X = Fahrbahnsperrung d. linken Fahrspur) der BAB
durchführen.
Länge der Verkehrsführung jeweils max. 2500 m.
Dauer der Verkehrsführung 3 Std. bis 6 Std.
Bei Tageslicht.
Sämtliche Absperrvorrichtungen stellt der AN.
Das Beantragen der Verkehrsrechtlichen Anordnung ist in dieser Position zu kalkulieren. Die Gebühren werden auf Nachweis vergütet.
Abrechnung einmalig je Arbeitstag.
Menge: 32,000 St

**00.00.0003 Verk.sich. kürzerer Dauer durchf.**
Verkehrssicherung an Arbeitsstellen von kürzerer Dauer
auch an wechselnden Standorten aufstellen, beseitigen,
vorhalten, warten, betreiben und umsetzen.
Vorübergehende Sicherungsmaßnahmen durchführen.
In Anlehnung an RSA, Regelplan D III/C.1 (basierend auf DIII/4) für bewegliche Arbeitsstelle von kürzerer Dauer auf dem linken
Fahrstreifen einer Richtungsfahrbahn (3-spurig).
Sicherungsmaßnahmen für die zum Arbeitsbereich
gegenläufige Richtungsfahrbahn der BAB durchführen.
Sicherungsmaßnahmen unter zusätzlicher Einbeziehung
der Verkehrsbeeinflussungsanlagen (Schaltung d. Anzeige
X = Fahrbahnsperrung d. linken Fahrspur) der BAB
durchführen.
Länge der Verkehrsführung jeweils max. 2500 m.
Dauer der Verkehrsführung 3 Std. bis 6 Std.
Bei Tageslicht.
Sämtliche Absperrvorrichtungen stellt der AN.
Das Beantragen der Verkehrsrechtlichen Anordnung ist in dieser Position zu kalkulieren. Die Gebühren werden auf Nachweis vergütet.
Abrechnung einmalig je Arbeitstag.
Menge: 24,000 St

**00.00.0004 Trennstreifenbepfl. zurückschneiden**
Gehölzpflanzung auf Mittelstreifen der Autobahn in
nicht zusammenhängenden Teilabschnitten  nach Angaben
des AG zurückschneiden.
Standort = Trennstreifen innerhalb getrennter
Distanzschutzplanke bzw. Betonschutzwand.
Breite, die pro Fahrtrichtung zurückzuschneiden ist:
1,5 m.
Gehölze bis 10 cm oberhalb der Schutzeinrichtung
zurückschneiden sowie gegebenenfalls Gehölzaufwuchs
(Ausläufer) auf dem vorgelagerten Saumstreifen bis an die Schutzplankenpfosten bzw. einer gedachten Graden zwischen den Schutzplankenpfosten heran ebenerdig abschneiden.
Schnittgut der Verwertung nach Wahl des AN zuführen.
Menge: 73028,000 m

**00.00.0005 Trennstreifenbepfl. zurückschneiden**
Gehölzpflanzung auf Mittelstreifen der Autobahn in
nicht zusammenhängenden Teilabschnitten nach Angaben
des AG zurückschneiden.
Standort = Trennstreifen innerhalb getrennter
Distanzschutzplanke bzw. Betonschutzwand.
Breite, die pro Fahrtrichtung zurückzuschneiden ist: 1,5
m. über 1,50 bis 2,00 m.
Gehölze bis 10 cm oberhalb der Schutzeinrichtung
zurückschneiden sowie gegebenenfalls Gehölzaufwuchs
(Ausläufer) auf dem vorgelagerten Saumstreifen bis an die Schutzplankenpfosten bzw. einer gedachten Graden zwischen den Schutzplankenpfosten heran ebenerdig abschneiden.
Schnittgut der Verwertung nach Wahl des AN zuführen.
Menge: 146000,000 m
